# F-P_1_maxit_Muster-LVs_AP_Neubau
Leistungsbeschreibung (GAEB 90, DA81)
Währung: EUR

## AUSSENPUTZ
Datum: 08.09.20

*Hinweis*
Grundlage für die Ausschreibung sind Produkte der Firma
maxit Deutschland GmbH. Die Verarbeitung hat nach den
Herstellerrichtlinien bzw. den nachfolgenden Normen und
Vorgaben zu erfolgen.

Für die Ausführung sind zu beachten:
        - die Vorschriften der VOB
     - DIN V 18550 Putz und Putzsysteme - Ausführung
     - DIN 18350 Putz- und Stuckarbeiten
        - die Verarbeitungsvorschriften des
Herstellers / Herstellerrichtlinien
        - die allgemein anerkannten Regeln der
Technik
        - die besonderen technischen Vorbemerkungen

DIN V 18550 vom April 2005 regelt unter anderem:
- die Mindestputzdicken
- die Lage der Putzbewehrung
- die Mindesttemperaturen für Putzarbeiten
- die Mindestdruckfestigkeiten der Mörtel

DIN 18350 als ATV der VOB Teil C regelt unter anderem:
- Nebenleistungen und
- besondere Leistungen
- Aufmaß und Abrechnung

Erhärtungszeiten: Sofern nichts anderes beschrieben,
betragen die Mindeststandzeiten (Erhärtungszeiten) für
Putzlagen 1 Tag je mm Putzdicke.

Putzbewehrung: Die anerkannt wirkungsvollste und
sicherste Putzbewehrung stellt eine vollflächige
Armierungslage mit Gewebeeinlage auf den erhärteten
Unterputz dar.

Sockelputze: Auch Zementputze müssen grundsätzlich
gegen Berührung mit Erdreich, Verlegesand und Pflaster
o.ä. durch geeignete Maßnahmen nach DIN 18195 geschützt
werden.

Edelputz: Fein abgefilzte oder zugeriebene
Fassadenflächen sollten wegen einer möglichen
"Haarrissbildung" vermieden werden. Bei Ausführung
farbiger Oberputzarbeiten muss dringend darauf geachtet
werden, dass starke Sonneneinstrahlung und Windeinfluss
auf die frischen Flächen vermieden werden, da sonst
Farbunterschiede entstehen können.

Farbe: Bei Ausführung farbiger, mineralischer Oberputze
wird ein einmaliger Ausgleichsanstrich mit
Egalisationsfarbe dringend empfohlen. Siehe Merkblatt
"Egalisationsanstriche auf Edelputzen 11/95".

Wenn nichts anderes in den Leistungspositionen
beschrieben, besteht die Leistung aus Lieferung und
fachgerechter Ausführung der in den Positionen
beschriebenen und benötigten Materialien.

Vor Beginn der Arbeiten hat sich der Verarbeiter davon
zu überzeugen, dass der bauliche Untergrund oder
Vorleistungen den Voraussetzungen für sein Gewerk
entsprechen. Evtl. Bedenken sind dem Auftraggeber vor
Ausführung schriftlich mitzuteilen.

Die Gebäudehöhe beträgt .............. m über Oberkante
Gelände.

### 01 AUSSENPUTZ

*Hinweis*
Die Prüfung des Putzgrundes hat gemäß VOB, Teil C, DIN
18350 im Zuge der Wahrnehmung der Prüfungsund
Hinweispflicht durch den Auftragnehmer zu erfolgen.

#### 01.01 PUTZGRUNDVORBEREITUNG

**01.01.0010 Abtrennen von Rollladenschienen**
Abtrennen der seitlich in die Wandscheibe
einspringenden horizontalen Profile von
Rollladenkasten- Schienen bis Wandebene.
Einheit: St

**01.01.0020 Putzhaftbrücke**
für Kalk-, Kalkzement- und Zementputze auf Beton inkl.
Teilbereichen aus eingelegten extrudierten
Polystyrolplatten u.ä.. Oberfläche gut aufgeraut.
Putzhaftbrücke mit Zahntraufel horizontal verzogen.

Produkt:  maxit multi 280  Haftbrücke
Einheit: m2

#### 01.02 PUTZPROFILE

**01.02.0010 Drahteckwinkel**
aus geeignetem Draht auf Unterputzdicke lot- und
fluchtrecht versetzt
Einheit: lfm

**01.02.0020 Putzabschlussprofile**
auf Unterputzdicke lot- und/oder fluchtrecht versetzt

Produkt:  Protektor Nr. 1223  o.gl.
Einheit: lfm

**01.02.0030 Anputzleisten**
liefern und einbauen. Auf angrenzende Bauteile wie z.B.
Türen, Fenster, etc. selbstklebende
U-Profil-Anputzleisten lot- und fluchtrecht anbringen.
Die Anputzleiste ist so einzubauen, dass die
Endbeschichtung mit dem U-Profil abschließt.
Anwendungsbereich: Für Baukörperanschlüsse bis max.
2,50m Einzellänge.

Produkt: maxit Anputzleiste
Einheit: lfm

*Hinweis*
Putzbewehrungen sind in der Regel
Glasfaser-Gittergewebe mit alkalibeständiger Umhüllung.
Putzbewehrungen können aufgrund ihrer Art und Lage
nicht als Putzträger wirksam sein.

#### 01.03 PUTZBEWEHRUNG

**01.03.0010 Armierungsgewebe**
aus hochreißfestem, alkalibeständigem Armierungsgewebe
über Rohbaumaterialwechseln, labilen Putzgründen u.ä.
außerhalb der Putzmitte faltenfrei einbetten.

Produkte:  maxit Armierungsgewebe MW 8 x 8 mm
Einheit: m2

**01.03.0020 Armierungspfeile als Diagonalarmierung**
aus hochreißfesten, alkalibeständigen Armierungspfeilen
an Flächeneinschnitten (z.B. Fensterecken, Aussparungen
usw.) diagonal außerhalb der Putzmitte.

Produkt:  maxit Armierungspfeile
Einheit: St

#### 01.04 KALKZEMENT-AUSSENPUTZ

**01.04.0010 Wandputz auf hochdämmendem Mauerwerk**
als Kalk-Zement-Faser-Leichtputz CS II (MG PIc), auf
Wände aus hochwärmedämmendem Mauerwerk
(Wärmeleitfähigkeit < 0,14 W/mK).
Putzdicke nach DIN V 18550, lot- und fluchtrecht
hergestellt als Unterputz

Produkte: __ maxit ip 19 FLP Kalk-Zement-Faserleichtput
  __ maxit ip 19 SLK
Einheit: m2

**01.04.0020 Zulage Mehrstärken**
zu Position .......................... für Mehrputz pro
5 mm Dicke
Einheit: m2

**01.04.0030 Leibungen Grundputz**
Liefern und Auftragen von Grundputz wie zuvor
beschrieben im Bereich von Leibungen bei allen
Öffnungen (z.B. Fenster/Türen...).

Leibungstiefe: von __ mm bis __ mm
Einheit: lfm

#### 01.05 SOCKELPUTZ

**01.05.0010 Leichtputz als Sockelputz (Festigkeitsklasse <6)**
Sockelputz / Kellerwand-Außenputz, CS III (MG P II),
auf Wände aus ......................................
der Festigkeitsklasse <= 6.
Putzdicke nach DIN V 18550, lot- und fluchtrecht
hergestellt als Unterputz

Produkt:  maxit ip 14L Sockel-Leichtputz
  maxit ip 14L SLK
Einheit: m2

**01.05.0020 Zulage Mehrstärke**
zu Position .......................... für Mehrputz pro
5 mm Dicke.
Einheit: m2

**01.05.0030 Leibungen Grundputz**
Liefern und Auftragen von Grundputz wie zuvor
beschrieben im Bereich von Leibungen bei allen
Öffnungen (z.B. Fenster/Türen...).

Leibungstiefe: von __ mm bis __ mm
Einheit: lfm

**01.05.0040 Zulage Filzputz**
*** Bedarfsposition mit GB
zu Unterputz der Pos. ................... für Überzug
mit Filzputz in Kornstärke und sauber abfilzen als
anstrichbereiter Filzputz

Produkt:  maxit multi 280 Filzputz
Einheit: m2

**01.05.0050 Zementgebundene flexible Dichtungsschlämme**
in erdberührten Flächen liefern und anbringen. Für
mineralische Untergründe. Untergrund benetzen.
Zweimaliger Auftrag im Schlämmverfahren nach
Herstellerrichtlinien, Gesamtschichtdicke mindestens 2
mm. Die Dichtungsschlämme ist bis ca. 5 cm über
Geländeniveau aufzutragen.

Produkt:  maxit AD-1K-Außendicht
Einheit: m2

**01.05.0060 Noppenbahn und druckverteilende Folie als Schutz-/Dränschicht**
Vlieskaschierte Drän-/Schutzmatte aus
Polystyrol-Regenerat fachgerecht aufbringen und ggfs.
mit filterstabiler Ringdrainage verbinden. MONTAPANEEL
DM eignet sich auch als Drainage auf
Kunststoff-Bitumen-Spachtelmassen für den Lastfall
nichtstauendes Sickerwasser sowie gleichzeitig als
Schutzschicht für die Lastfälle Bodenfeuchte und
drückendes Wasser. Geprüft nach DIN 4095.

Produkt:  Deitermann MONTAPANEEL DM
Einheit: m2

#### 01.06 OBERPUTZ UND FARBE

**01.06.0010 Edelputz-Haftgrundierung**
*** Bedarfsposition mit GB
liefern und auf trockenen Unterputz aufbringen. Die
lösungsmittelfreie Haftgrundierung vollflächig gemäß
Herstellerrichtlinie auftragen.

Produkt:  maxit prim 1060 Edelputz-Haftgrund
Einheit: m2

**01.06.0020 Siliconharzputz mit top-dry-Effekt ohne auswaschbare biozide Filmkonse rvierung**
*** Grundposition ZZ 060.0
auf den vorbereiteten Untergrund aufziehen und
strukturieren. maxit silco top ist ein
lösungsmittelfreier und besonders umweltfreundlicher
organisch gebundener Edelputz mit hochwertigem
Siliconharz. Ausführung mit Kratzputzstruktur
(Korngrößen 0,5 / 1 / 1,5 / 2 / 3 mm) oder
Rillenputzstruktur (Korngrößen 1,5 / 2 / 3 mm).
Durch physikalisches Wirkprinzip und optimierten
Wasserhaushalt trocknet die Putzoberfläche nach
Beregnung bzw. bei Tauwasserbildung sehr schnell ab,
wodurch Algen und Pilzen die entscheidende
Lebensgrundlage Wasser entzogen wird. Dadurch kann auf
eine herkömmliche auswaschbare und damit nur temporär
wirksame biozide Filmkonservierung verzichtet werden.

Anwendung:  außen und innen

Strukturart:  Kratzputzstruktur (K) /
Rillenputzstruktur (R)

Farbe:  weiß

Korngröße:  __ mm

Produkt:  maxit silco top, weiß
Einheit: m2

**01.06.0030 Silikatputz mit top-dry-Effekt ohne auswaschbare biozide Filmkonservie rung**
*** Wahlposition ZZ 060.1
auf den vorbereiteten Untergrund aufziehen und
strukturieren. maxit sil top ist ein
lösungsmittelfreier und besonders umweltfreundlicher
silikatgebundener Edelputz. Ausführung mit
Scheiben-/Kratzputzstruktur (Korngrößen 1 / 1,5 / 2 / 3
mm) oder Rillenputzstruktur (Korngrößen 1,5 / 2 / 3
mm).
Durch physikalisches Wirkprinzip und optimierten
Wasserhaushalt trocknet die Putzoberfläche nach
Beregnung bzw. bei Tauwasserbildung sehr schnell ab,
wodurch Algen und Pilzen die entscheidende
Lebensgrundlage Wasser entzogen wird. Dadurch kann auf
eine herkömmliche auswaschbare und damit nur temporär
wirksame biozide Filmkonservierung verzichtet werden.

Anwendung:  außen und innen

Strukturart:  Kratzputzstruktur (K) /
Rillenputzstruktur (R)

Farbe:  weiß

Korngröße:  __ mm

Produkt:  maxit sil top, weiß
Einheit: m2

**01.06.0040 System-Ausgleichsanstrich mit top-dry-Effekt ohne auswaschbare biozide Filmkonservierung**
Aufbringen eines einmaligen systemzugehörigen
Anstriches auf Edelputze mit top-dry-Effekt. maxit
Siliconharzfarbe top ist eine lösemittelfreie und
besonders umweltfreundliche Fassadenfarbe mit
hochwertigem Siliconharz.
Durch physikalisches Wirkprinzip und optimierten
Wasserhaushalt trocknet die Putzoberfläche nach
Beregnung bzw. bei Tauwasserbildung sehr schnell ab,
wodurch Algen und Pilzen die entscheidende
Lebensgrundlage Wasser entzogen wird. Dadurch kann auf
eine herkömmliche auswaschbare und damit nur temporär
wirksame biozide Filmkonservierung verzichtet werden.

Mindeststandzeit des Edelputzes je nach Witterung,
mindestens aber 4 Tage.

Anwendung:  außen und innen

Farbtonzuschlag in separater Position.

Produkt:  maxit Siliconharzfarbe top
Einheit: m2

**01.06.0050 Vergüteter mineralischer Oberputz weiß**
*** Wahlposition ZZ 060.2
auf den vorbereiteten Untergrund aufziehen und
strukturieren. Ausführung mit
Scheiben-/Kratzputzstruktur (Korngrößen 0,5 / 1 / 1,5 /
2 / 3 / 4 mm) oder Rillenputzstruktur (Korngrößen 2 / 3
/ 4 mm).

Druckfestigkeitsklasse CS II nach EN 998-1.

Anwendung:  außen und innen

Strukturart:  Kratzputzstruktur (K) /
Rillenputzstruktur (R)

Korngröße:  __ mm

Produkt:  maxit ip color plus, weiß
Einheit: m2

**01.06.0060 Farbanstrichsystem mit top-dry-Effekt ohne auswaschbare biozide Filmko nservierung**
*** Wahlposition ZZ 060.2
Aufbringen eines zweimaligen Anstriches als Vor- und
Deckanstrich auf Edelputze mit top-dry-Effekt oder auf
ungestrichenen mineralischen Edelputz. maxit
Siliconharzfarbe top ist eine lösemittelfreie und
besonders umweltfreundliche Fassadenfarbe mit
hochwertigem Siliconharz.
Durch physikalisches Wirkprinzip und optimierten
Wasserhaushalt trocknet die Putzoberfläche nach
Beregnung bzw. bei Tauwasserbildung sehr schnell ab,
wodurch Algen und Pilzen die entscheidende
Lebensgrundlage Wasser entzogen wird. Dadurch kann auf
eine herkömmliche auswaschbare und damit nur temporär
wirksame biozide Filmkonservierung verzichtet werden.

Mindeststandzeit des Edelputzes je nach Witterung,
mindestens aber 4 Tage.

Anwendung:  außen und innen

Farbtonzuschlag in separater Position.

Produkt:  maxit Siliconharzfarbe top
Einheit: m2

**01.06.0070 Zulage Putz hell eingefärbt**
Oberputz wie vor beschrieben, jedoch in einem hellen
Farbton nach maxit Farbtonkarte eingefärbt.

Farbgruppe:  I

Farbton:  _________________
Einheit: m2

**01.06.0080 Zulage Putz mittel eingefärbt**
Oberputz wie vor beschrieben, jedoch in einem
mittelkräftigen Farbton nach maxit Farbtonkarte
eingefärbt.

Farbgruppe:  II

Farbton:  _________________
Einheit: m2

**01.06.0090 Zulage Putz kräftig eingefärbt**
*** Bedarfsposition mit GB
Oberputz wie vor beschrieben, jedoch in einem kräftigen
Farbton nach maxit Farbtonkarte eingefärbt.

Farbgruppe:  III

Farbton:  _________________
Einheit: m2

**01.06.0100 Leibungen Oberputz**
Liefern und Auftragen von Oberputz wie zuvor
beschrieben im Bereich von Leibungen bei allen
Öffnungen (z.B. Fenster/Türen...).

Leibungstiefe: ___ mm
Einheit: lfm

**01.06.0110 Farbanstrichsystem auf Filzputz im Sockelbereich**
*** Bedarfsposition mit GB
Aufbringen eines zweimaligen Anstriches als Vor- und
Deckanstrich im Sockelbereich. Mindeststandzeit
Filzputz je nach Witterung beachten.

Anwendung:  außen

Farbtonzuschlag in separater Position.

Produkt:  maxit Siliconharzfarbe top
Einheit: m2

**01.06.0120 Zulage Farbe hell eingefärbt**
Farbe wie vor beschrieben, jedoch in einem hellen
Farbton nach maxit Farbtonkarte eingefärbt.

Farbgruppe:  I

Farbton:  _________________
Einheit: m2

**01.06.0130 Zulage Farbe mittel eingefärbt**
Farbe wie vor beschrieben, jedoch in einem
mittelkräftigen Farbton nach maxit Farbtonkarte
eingefärbt.

Farbgruppe:  II

Farbton:  _________________
Einheit: m2

**01.06.0140 Zulage Farbe kräftig eingefärbt**
*** Bedarfsposition mit GB
Farbe wie vor beschrieben, jedoch in einem kräftigen
Farbton nach maxit Farbtonkarte eingefärbt.

Farbgruppe:  III

Farbton:  _________________
Einheit: m2

**01.06.0150 Leibungen Anstrich**
Liefern und Auftragen eines Farbanstrichs wie zuvor
beschrieben im Bereich von Leibungen bei allen
Öffnungen (z.B. Fenster/Türen...).

Leibungstiefe: ___ mm

Farbanstrich:  _ einfach
  _ zweifach
Einheit: lfm

#### 01.07 RAPPORTARBEITEN

**01.07.0010 Facharbeiter Mittellohn**
Rapportleistung für unvorhergesehene Arbeiten. Die
Arbeiten sind nur in Absprache und nach Genehmigung
durch die Bauleitung auszuführen.

Mittellohn Facharbeiter
Einheit: Std

USt %: 19,00
